# Wilkhahn - Tenders
Leistungsbeschreibung (GAEB 90, DA81)
Währung: EUR

## Wilkhahn - Ausschreibungstexte

### 1 Wilkhahn - Programm 170 ON

#### 1.1 Wilkhahn - Programm 170 ON

**1.1.10 Wilkhahn - Programm 170 ON _ Freischwinger**
Fabrikat: Wilkhahn
Modell: ON Besprechungs- / Besucherstuhl Freischwinger
Design: wiege

Modelle:
178/7 Normal hoher Rücken (stapelbar)
178/71 Normal hoher Rücken, Management Ausführung
(nicht stapelbar)

Normen / Gütezeichen:
DIN EN 13761
DIN EN 1022
GS Norm (Geprüfte Sicherheit)
ANSI/BIFMA X5.1

Maße Stuhl:
Sitzhöhe: 43 cm
Gesamthöhe: 92 cm
Breite: 61 cm
Tiefe: 60 cm
Die Sitzhöhe ist mit DIN-Prüfgeräten unter Belastung
ermittelt
Gesamthöhe, Breit und Tiefe entsprechen den
Mindestkonturmaßen

Gewicht:
178/7 Normal hoher Rücken 9,5 kg (abhängig von Modell
und Ausführung ohne Verpackung)
178/71 Normal hoher Rücken, Management Ausführung: 10,0
kg (abhängig von Modell und Ausführung ohne Verpackung)

Funktion:
Schlichter, formal abgestimmter Besprechungs-/
Besucherstuhl Freischwinger
Stapelbar bis zu fünf Stück freistehend, auf
Transportwagen bis zu acht Stück

Gestell:
Gestell aus glanzverchromtem Stahlrohr Durchmesser 22
mm
Querstrebe Durchmesser 16 mm
Standardausführung: schwarze Polyamid Gleiter für
Teppichböden
Optional: Polyurethan Gleiter für harte Böden
Optional: Polyamid Gleiter mit zusätzlichem Filzeinsatz
(z.B. für kratzempfindliche Holz- oder Steinböden)
Kunststoffkleinteile schwarz durchgefärbt

Sitz:
Einteilige Schalen-Rahmenkonstruktion aus
durchgefärbtem glasfaserverstärktem Polypropylen
Sitz austauschbar
Sitzpolster aus Polyurethan-Formschaumteil,
materialgleich bezogen mit der Rückenlehnenbespannung
in Fiberflex, Farben laut Wilkhahn Fiberflex
Musterkarte
Optional: Stoffbezug aus Wilkhahn Stoffkollektion
Optional: Stoffbezug nach Kundenwunsch, ggf.
Materialeignungsprüfung durch Wilkhahn

Management-Polsterung (Modelle 178/71)
Sitzpolster mit zusätzlicher Wattierung und seitlichen
Polsterböden
Stoffbezug aus Wilkhahn Stoffkollektion
Optional: Lederbezug aus Wilkhahn Lederkollektion
Optional: Stoff- oder Lederbezug nach Kundenwunsch,
ggf. Materialeignungsprüfung durch Wilkhahn

Rücken:
Elastischer Rückenrahmen aus durchgefärbtem,
glasfaserverstärktem Polyamid
Bezüge und Polster sind austauschbar
Rücken materialgleich bezogen mit der Sitzbespannung in
Fiberflex, Farben laut Wilkhahn Fiberflex Musterkarte
Optional: Stoffbezug aus Wilkhahn Stoffkollektion (mit
zusätzlicher Wattierung)
Optional: Stoffbezug nach Kundenwunsch (mit
zusätzlicher Wattierung), ggf. Materialeignungsprüfung
durch Wilkhahn

Management-Polsterung (Modelle 178/71)
Rücken mit zusätzlicher Wattierung sowie auf
Vorderseite zusätzlich mit im Bezug eingenähtem,
kaschiertem Schnittschaumvlies und seitlichen
Polsterböden
Stoffbezug aus Wilkhahn Stoffkollektionen
Optional: Lederbezug aus Wilkhahn Lederkollektionen
Optional: Stoff- oder Lederbezug nach Kundenwunsch,
ggf. Materialeignungsprüfung durch Wilkhahn

Polster:
Alle eingesetzten Polsterschäume sind FCKW-frei

Versandart:
Modell komplett montiert im Karton
Maße Verpackung:
178/7 Normal hoher Rücken: 750 x 730 x 980 mm
178/71 Normal hoher Rücken, Management Ausführung: 750
x 730 x 980 mm

Armlehnen:
Starre Armlehnen aus glasfaserverstärktem, schwarz
durchgefärbtem Polypropylen
Optional: mit gepolsterten Armauflagen mit Leder 74/99
schwarz bei Stoffbezug (dann nicht stapelbar)
Optional: mit gepolsterten Armauflagen entsprechend der
Lederfarbe bei Lederbezug (nicht stapelbar)

Umwelt Produkt Information:
Materialeinsatz: Kunststoff: 38%, Stahl 60%,
Holzwerkstoffe 2%
Rücknahme, Demontage und Recycling:
Alle Bauteile des ON Besprechungs- /Besucherstuhl sind
zerstörungsfrei zu demontieren.
(Das Sitzpolster ist mit der Sitzaufdopplung verklebt
und der Stoff wird an die Sitzaufdopplung getackert).
Um eine sortenreine Werkstoffsortierung zu
gewährleisten, sind alle Bauteile über 150 g Gewicht
mit einer Materialkennzeichnung versehen. Es findet
kein Einsatz von Materialschutzmitteln und
halogenorganischen Verbindungen statt, die ein späteres
Recycling verhindern. Insgesamt können 93 Prozent des
Stuhls dem Recycling zugeführt werden.
Weitere Informationen unter
http://www.wilkhahn.de/gruen.
Analog zu den Anforderungen von LEED kann die folgende
Punktzahl erreicht werden:
LEED CI 5  7
LEED NC 4
LEED EB 7

Zubehör:
Für Freischwinger Modell 178/7:
Transportwagen Modell 178 für 8 Freischwinger

Zertifizierungen und Awards ON Produktfamilie (abhängig
vom Modell):
UN Global Compact
ISO 9001
ISO 14001
EMAS
GREENGUARDTM (zertifizierte Ausführung auf Anfrage
lieferbar)
AFRDI Green Tick Product Certification Standard 150,
Level  A  Platinum
AFRDI Blue Tick Product Certification nach AS/NZS 4438
 Level 6

Internationale Designauszeichnungen ON Produktfamilie:
2010: iF product design award 2010, Hannover
2010: Australian International Design Award 2010,
Sydney: Kategorie "Furniture and Interior Products"
2010: Mix Interior Award 2010, London: Kategorie
"Furniture"
2010: Best of Neocon 2010, Chicago: "Best of
Competition", bestes Produkt der Messe über alle
Kategorien
2010: Best of Neocon 2010, Chicago: "Gold Winner",
bestes Produkt in der Kategorie "Bürostuhl/Ergonomie"
2010: Best of NeoCon 2010, Chicago: "Silver Winner", in
der Kategorie "Seating/Conference"
2010: Best of NeoCon 2010, Chicago - People's Choice
Awards 2010: "Silver Winner", in der Kategorie
"Seating/Conference"
2010: FX International Interior Design Awards,''Product
of the year 2010''
2010: Good Design Award 2010, Chicago
2010: Good Design Award 2010, Japan
2011: Universal Design Award 2011, Hannover
2011: Designpreis der Bundesrepublik Deutschland 2011,
Silber
2011: Universal Design Award 2011, Consumer Favorite,
Hannover
2012: Bundespreis Ecodesign Produkt 2012

Technische Änderungen der gemachten Angaben sind
Wilkhahn vorbehalten
 Revisionstand September 2014
Einheit: St
