# Wilkhahn - Tenders
Leistungsbeschreibung (GAEB 90, DA81)
Währung: EUR

## Wilkhahn - Ausschreibungstexte

### 1 Wilkhahn - Programm 184 IN

#### 1.1 Wilkhahn - Programm 184 IN

**1.1.10 Wilkhahn - Programm 184 IN _ Drehstuhl**
Fabrikat: Wilkhahn
Modell: IN Drehstuhl
Design: wiege

Modelle:
184/7 Mittelhoher Rücken

Normen / Gütezeichen (In Bearbeitung)
DIN EN 1335, Bürostuhl nach Typ A oder B
GS Norm (Geprüfte Sicherheit)
ANSI/BIFMA X 5.1
Ergonomie geprüft

Maße Stuhl:
Sitzhöhe: 40-52 cm stufenlos verstellbar
Gesamthöhe: 101-113 cm
Breite: 69 cm
Tiefe: 66 cm
Gesamthöhe, Breite und Tiefe entsprechen den
Mindestkonturmaßen
Die Sitzhöhe ist mit DIN-Prüfgeräten unter Belastung
ermittelt

Gewicht:
16 kg (ohne Verpackung)

Funktion:
Bürodrehstuhl mit integrierter, synchron stützender 3-D
Kinematik, bei der sich die rechte und die linke
Sitzhälfte mittels unabhängig voneinander beweglichen
Schwenkarmen in alle Richtungen neigen lassen, um die
natürliche Bewegungsvielfalt des menschlichen Beckens
zu aktivieren. Kopplung der 3-D-Synchronmechanik mit
einem hochelastischen Sitz-Rückensystem zur
automatischen Anpassung an jede Bewegung und
Sitzhaltung des Benutzers. Der Körper wird dadurch in
jeder Haltung gestützt und bleibt im Gleichgewicht.
Durch die Verbindung von hoher dreidimensionaler
Sitzdynamik mit kontrollierter, sicherer Abstützung
wird der gesamte Organismus aktiviert, ohne ihn zu
belasten.

Bewegungsgrade und Einstellbarkeit:
Bewegung der synchronen Vor- und Rückbewegung -12° bis
0° beziehungsweise Öffnungswinkel im Sitz bis +5°
Neigung im Rücken bis zu 28°, bei gleichzeitig
möglicher Seitenneigung des Sitz-Rückensystems aus der
Waagrechten bis zu 13°.
Stützender Gegendruck in jeder Bewegungsrichtung
stufenlos für Personengewichte von 45  140 kg
einstellbar.
Rückenlehne optional mit höheneinstellbarer
Lordosestütze (einstellbar in sechs Rastpositionen um
bis zu 60 mm). Rückenlehne und Sitz in neutraler
Sitzposition arretierbar, 3-D-Vorneigung um 5° per
Tastendruck zuschaltbar.
Sitzhöhe per Tastendruck zwischen 400 mm und 520 mm
mittels Gasdruckfeder nach DIN 4550 stufenlos
einstellbar.
Sitztiefe: 430 mm, optional mit im Sitzen bedienbarer
Anpassung der Sitzflächentiefe in 4 Raststufen von 400
bis 450 mm.

Mechanik:
Kernprinzip: körpersynchrone Abbildung der
Beweglichkeit und Position der Knie- und Hüftgelenke
durch unabhängig voneinander bewegliche Schwenkarme
sowie Schub- und Kugelgelenke; dadurch Stimulation von
natürlichen, dreidimensionalen Bewegungsabläufen und
Halten des Körperschwerpunktes in jeder Sitzposition im
Gleichgewicht.
Mechanikgehäuse aus Aluminiumdruckguss, schwarz matt
beschichtet mit Faltenbalg aus schwarz durchgefärbtem
Polypropylen und thermoplastischem Elastomer zur
Einhausung der beweglich gelagerten Zentralfeder.
Drehknauf zur Einstellung des Gegendrucks aus Polyamid
(für Personengewichte von 45 bis 140 kg).
Zwei unabhängig voneinander bewegliche Schwenkarme aus
Aluminiumdruckguss, beschichtet (optional: poliert oder
hochglanzpoliert) mit Abdeckkappen aus Polypropylen.
Gegendruck per Drehknauf stufenlos einstellbar, Führung
in Knienähe über zweidimensional bewegliche Hauptachse,
hinten in Hüftgelenkshöhe durch zwei dreidimensional
bewegliche Aufhängungen des hochelastischen Sitz-
Rückensystems.
.

Gestell:
Fünfarmiges Fußkreuz Durchmesser 700 mm aus schwarz
durchgefärbtem, glasfaserverstärktem Polyamid.
Optional: Aluminiumdruckguss, beschichtet (Schwarz
matt, Türkis matt, Grau matt, Orange matt, Rot matt
oder Silber seidenmatt)
Optional: Aluminiumdruckguss, poliert oder
hochglanzpoliert
Doppellenkrollen, lastabhängig gebremst, aus schwarzem
Polypropylen nach DIN EN 12529 als Standardausführung
für Teppichböden
Optional: Mit grauem Laufbelag aus Polyurethan für
harte Böden
Optional: Rollen elektrisch leitfähig
Abdeckung der Gasdruckfeder durch Teleskopschutzrohr
aus schwarz durchgefärbtem Polypropylen

Sitz-Rückensystem:
Einteiliges, hochelastisches und gelenkig aufgehängtes
Sitz-Rückensystem aus Polyamid-Hochleistungskunststoff,
verarbeitet  in 2-K-Technologie. Sitzschale aus schwarz
durchgefärbtem Polyamid mit Sitzaufdopplung aus
Polypropylen.
Sitzpolster aus Polyurethan, bezogen mit Stoff, Farben
laut Musterkarten.
Optional: materialgleich bezogen mit der
Rückenlehnenbespannung in Formstrick, Farben laut
Musterkarten
Optional: Stoffbezug aus Stoffkollektion, dann mit
eingenähtem Polsterboden und in Längsrichtung
konturierenden Tiefziehern, gemäß Stoffmuster-Karten.
Sitzaufdopplung, Polster und Bezüge austauschbar.
Optional: Sitztiefenverlängerung stufenlos von 400 bis
450 mm. Sitzpolster bezogen mit zoniertem Formstrick,
materialgleich zur Rückenlehnenbespannung, oder mit
Stoffbezügen, dann mit eingenähtem Polsterboden aus
schwarzem Stoff. Sitzaufdopplung, Polster und Bezüge
austauschbar.
Rückenpartie als Rückenrahmen ausgeführt, optional mit
Lordosestütze aus thermoplastischem Polyesterelastomer
in sechs Rastpositionen um 60 mm höheneinstellbar und
jederzeit nachrüstbar.
Rücken bespannt mit Formstrick, in den unterschiedliche
Elastizitäten für flexible und stützende Zonen
eingearbeitet sind. Farben laut Musterkarte
Optional: Doppellagige Bespannung aus Formstrick mit
eingearbeitetem, zoniertem, Polsterschaum.

Polster:
Alle eingesetzten Polsterschäume sind FCKW-frei
geschäumt.

Versandart:
Modell komplett montiert im Karton.

Armlehnen:
Zweidimensional in zehn Rastpunkten um 100 mm
höheneinstellbare Armlehnen aus glasfaserverstärktem,
schwarz durchgefärbtem Polyamid, montiert an den
einzeln beweglichen Schwenkarmen für bewegungssynchrone
Position.
Optional: Dreidimensional  einstellbare Armlehnen
(zusätzlich um 50 mm in der Tiefe verschiebbar und bis
zu 30° nach innen und außen schwenkbar) aus
glasfaserverstärktem, schwarz durchgefärbtem Polyamid,
montiert an den einzeln beweglichen Schwenkarmen für
bewegungssynchrone Position.
Optional: ohne Armlehnen

Armauflagen
Abmessungen: Breite: 80 mm, Tiefe:  235 mm, Höhe: 25
mm. Armauflagen aus schwarz durchgefärbtem Polypropylen
Optional: Armauflagen aus Polyurethan-Schaum

Ergänzende Zertifizierungen (in Bearbeitung):
GREENGUARDTM (zertifizierte Ausführung auf Anfrage
lieferbar)
AFRDI Green Tick Product Certification Standard 150,
Level  A  Platinum
AFRDI Blue Tick Product Certification nach AS/NZS 4438
 Level 6

Technische Änderungen der gemachten Angaben sind
Wilkhahn vorbehalten
Revisionstand Mai 2015
Menge: 0,000 St
