# Wilkhahn - Ausschreibungstexte
Leistungsbeschreibung (GAEB 90, DA81)
Währung: EUR

## Wilkhahn - Ausschreibungstexte

### 1 Wilkhahn - Programm 440 Confair Falttisch

#### 1.1 Wilkhahn - Programm 440 Confair Falttisch

**1.1.10 Wilkhahn - Programm 440 Confair Falttisch**
Fabrikat: Wilkhahn
Modell: Confair Falttisch, staffelbar
Design: Andreas Störiko

Modelle:
440/00 rechteckig
440/2 längsseits gerundet

Normen:
ANSI / BIFMA X 5.5

Maße Tisch:
Höhe Oberkante Tischplatte: 73 cm
Tiefe x Breite:
Modell 440/00 rechteckig
  90 x 180 / 200 / 210 / 220 / 240 / 260 / 280 / 300 cm
100 x 180 / 200 / 210 / 220 / 240 / 260 / 280 / 300 cm
105 x 180 / 200 / 210 / 220 / 240 / 260 / 280 cm
110 x 180 / 200 / 210 / 220 / 240 / 260 / 280 cm
120 x 180 / 200 / 210 / 220 / 240 / 260  cm
Modell 440/2 längsseits gerundet
90/110 x 260 cm
90/120 x 180 / 240 / 260 / 280 cm

Gewicht:
bei Größe 90 x 260 cm: 65,23 kg (abhängig von Modell
und Ausführung ohne Verpackung)

Funktion:
Mobiles Tischprogramm mit in der Querachse horizontal
schwenkbaren, mittig geteilten Tischplatten zum
variablen Einsatz in Konferenz-, Vortrags- und
Besprechungsräumen, sowie in Mehrzweckräumen und
Arbeitsplätzen
Mit hochgeschwenkter Platte platzsparend staffelbar,
Staffelmaß: ca. 20 cm pro Tisch (Staffelmaß:
Mittelachse Tisch zu Mittelachse Tisch)
Das Hochschwenken der Tischplatte erfolgt unter
geringen Kraftaufwand werkzeuglos durch beide Hände.
Das Herabschwenken erfolgt durch einfaches
Herunterdrücken. In beiden Positionen ist keine
Arretierung notwendig.

Gestell:
Fußausleger aus Aluminiumdruckguss, beschichtet
(schwarz oder silber seidenmatt)
Optional: Fußausleger glanzverchromt oder poliert
Standrohre aus Aluminiumprofil beschichtet (schwarz
oder silber seidenmatt)
Optional: Standrohre natur eloxiert oder glanzverchromt
Zargen aus Aluminiumprofil, beschichtet (schwarz oder
silber seidenmatt)
Optional: Zargen natur eloxiert
Verbindungsstange, beschichtet (schwarz oder silber
seidenmatt)
Optional: Verbindungsstange glanzverchromt (nur in
Verbindung mit Fußausleger und Standrohr verchromt)
Feststellbare Rollen mit Laufflächen aus schwarzem
Polyamid, Durchmesser 10 cm.

Tischplatte:
Spanstäbchenplatte Güteklasse E1
Holzkante verdeckt umlaufend, Form wahlweise ballig
oder gerade, mit integriertem Stoßprofil aus schwarzem
Elastomer

Oberfläche Tischplatte:
Plattengruppe 1  Schichtstoff:
Plattenstärke 26 mm
Schichtstoff nach Wilkhahn Farb- und Oberflächenmuster
mit Buchenschichtholzumleimer, natur geölt

Plattengruppe 2  Furnier:
Plattenstärke 26 mm
Variante 1:
Buchefurnier nach Wilkhahn-Farbtonmuster mit
Buchenschichtholzumleimer, Eiche- oder Eschefurnier
nach Wilkhahn-Farbtonmuster mit Umleimer, weitestgehend
farbgleich mit dem Furnier
Variante 2:
Ahorn-, Nussbaum- oder Ulmefurnier sowie Wilkhahn
Furnier Mocca nach Wilkhahn-Farbtonmuster mit Umleimer,
weitestgehend farbgleich mit dem Furnier
Furnierausführung:
Die Furniere werden im Standard als geschobene
Furnierblätter verarbeitet
Wuchsmerkmale in definierten Grenzen zulässig
Klarlack versiegelte Oberflächen:
Offenporig: Eiche-, Esche-, Nussbaum- und Ulmefurnier
sowie Wilkhahn Furnier Mocca
Geschlossenporig: Ahorn-, Buchefurnier

Plattengruppe 3  Linoleum:
Plattenstärke 27 mm
Linoleum nach Wilkhahn-Farbtonmuster, mit
Buchenschichtholzumleimer, natur geölt

Optional: Sonderanfertigungen nach Absprache möglich.
Formen, Maße, Oberflächen und Kanten nach
Machbarkeitsprüfung
Sonderausführungen auf Kundenwunsch auf Anfrage und
nach technischer Klärung durch Wilkhahn

Umwelt Produkt Information:
Materialeinsatz bei Größe 90 x 260 cm: Holz 68,43 %,
Stahl 6,48 %, Aluminium 20,73 %, Kunststoffe 4,16 %
Rücknahme, Demontage und Recycling:
Alle Bauteile des Confair Falttisches sind
zerstörungsfrei zu demontieren.
Um eine sortenreine Werkstoffsortierung zu
gewährleisten, sind alle Bauteile über 150 g Gewicht
mit einer Materialkennzeichnung versehen. Es findet
kein Einsatz von Materialschutzmitteln und
halogenorganischen Verbindungen statt, die ein späteres
Recycling verhindern. Insgesamt können 90 Prozent des
Tischs dem Recycling zugeführt werden.
Weitere Informationen unter
http://www.wilkhahn.de/gruen.

Zubehör:
Optional: Tisch-Tisch-Verbinder (Modell 613): Zwei
drehbare, arretierbare Verkettungshaken aus schwarz
beschichtetem Stahlblech mit vier Sterngriffschrauben
Optional: Integrierte Technikbox beidseitig mit 3
Steckfeldern (Modell 701/60), 4 Steckfeldern (Modell
701/70), oder Integrierte Technikbox Compact mit 3
Steckfeldern (Modell 701/95). Gehäuse Aluminium natur
eloxiert, Seitenteile Kunststoff ähnlich RAL 9006,
Steckfelder Kunststoff schwarz, Rahmen aufgesetzt mit
Drehmechanik, anschlussfertig inklusive
Montagevorbereitung und Kabel
Optional: Set Einbauklappe mit Bürstenprofil: Klappe
beidseitig farb- und materialgleich und flächenbündig
mit der Tischoberfläche, Plattenausschnitt mit
umlaufendem Echtholz-Anleimer, weitestgehend farbgleich
mit der Tischplatte, um 180° öffnende Scharniere, Maße
Einbauklappe: 300 x 150 mm. Kabelkorb zur Montage unter
der Tischplatte (für Einbauposition außerhalb der
Zargen) oder Ablagenetz (für Einbauposition innerhalb
der Zargen). Aufnahmehalterung (Metallwinkel) für
Steckdosenleiste. Kabelklammern aus schwarzem,
glasfaserverstärktem Polyamid zur vertikalen
Kabelführung am Standrohr des Tischgestells
Optional: Set Einbauklappe Basic: Gehäuse Aluminium
natur eloxiert, mit Klappe und Bürstenprofil, Rahmen
auf Tischplatte aufgesetzt, Öffnungswinkel 90°. Maße
Einbauklappe Basic: 300 x 120 mm. Kabelkorb zur Montage
unter der Tischplatte (für Einbauposition außerhalb der
Zargen) oder Ablagenetz (für Einbauposition innerhalb
der Zargen). Aufnahmehalterung (Metallwinkel) für
Steckdosenleiste. Kabelklammern aus schwarzem,
glasfaserverstärktem Polyamid zur vertikalen
Kabelführung am Standrohr des Tischgestells
Optional: Steckdosenleiste (Modell 708/1, 708/2, 708/4,
708/5, 708/6), 3-5 Steckfelder wählbar aus
verschiedenen Konfigurationen aus Strom-, und/oder
Daten, und/oder VGA, mit dazugehörigen Kabeln.
Optional: Zuleitungskabel, 3 x 1,5 mm², schwarz, Schuko
Winkelstecker + Buchse GST18/3, Länge ca. 300 cm
(Modell 708/8) oder Weiterleitungskabel, 3 x 1,5 mm²,
schwarz, Stecker + Buchse GST18/3, Länge ca. 100 cm
(Modell 708/9)

Einbauten bei Ausführung in Plattengruppe 3 auf Anfrage

Zertifizierungen und Awards Confair Falttisch
UN Global Compact
ISO 9001
ISO 14001
EMAS
FSC
GREENGUARDTM (Zertifizierung im Prozess)
LEED
Analog zu den Anforderungen von LEED kann die folgende
Punktzahl erreicht werden:
LEED CI 5  7
LEED NC 4
LEED EB 7

Internationale Designauszeichnungen Confair Falttisch:
1995: Design-Week-Award, Großbritannien, 1. Preis
1995: Best of Competition, Apex Award, International
Interior Design Association Chicago/USA
1996: Goed Industrieel Ontwerp / Niederlande, "Best of
Category"
1996: Industrie Forum Design, Gutes Design, "Die Besten
der Branche", Hannover
1996: Design Center NRW, "Roter Punkt für hohe
Designqualität", Essen
1996: Industrial Design Excellence Award, "Silber" in
der Kategorie Möbel, Industrial Designers Society of
America and Business Week
1996: Design Center NRW, Höchste Designqualität für den
Falttisch, "Die Besten der Besten", Essen
1997: Aluminium Award, Nederlands Aluminium Centrum
1998: Compasso d´oro, Milano
2000: Innovationspreis Architektur und Office, AIT,
Orgatec
2004: Jubiläums-Award "10 aus 50", Gewinner
Büromöbelsysteme, md International magazine of design

Technische Änderungen der gemachten Angaben sind
Wilkhahn vorbehalten
Revisionsstand November 2015
