# Wilkhahn - Tenders
Specification (GAEB 90, DA81)
Currency: EUR

## Wilkhahn - Tenders

### 1 Wilkhahn - 184 range IN

#### 1.1 Wilkhahn - 184 range IN

**1.1.10 Wilkhahn - 184 range IN _ swivel chair**
Make: Wilkhahn
Model: IN swivel chair
Design: wiege

Model:
184/7 medium-height backrest

Standards /  quality labels: (in progress)
DIN EN 1335, type A or B office chair
GS standard (safety tested)
ANSI/BIFMA X 5.1
Ergonomics tested

Chair dimensions and weight:
Total height:  101 cm
Width:  69 cm
Depth:  66 cm
Total height, width and depth are the minimum
dimensions
Weight: 16 kg.

Function:
Office chair with integrated synchronously supporting
3D kinematics which allow the right-hand and left-hand
part of the chair to be tilted in all directions using
swivel arms which can be moved independently of one
another. This feature activates the natural range of
motion the pelvis is capable of - flexing, extending,
rotating, or tilting it sideways. By combining the 3D
synchronous adjustment technology with a highly elastic
seat and back, the chair automatically adapts to any
movement and seated posture the person adopts. As a
result, the body is always supported, whatever the
posture, and its equilibrium remains in perfect
balance. Therefore, minimal shifts in weight are
already translated into a range of different movements.
The combination of superior three-dimensional dynamics
with controlled and assured support stimulates the
whole body without overtaxing it. Scientific case
studies have shown that this fosters the productivity
and the feeling of well-being of the people using the
chair.

Degrees of movement and adjustments:
Synchronous forwards and backwards motion ranges from
-12ø to 0ø and +5ø opening angle respectively in the
seat and an up to 28ø tilt at the back. A sideways tilt
of the seat and back of up to 13ø from the horizontal
is also possible at the same time. The counterpressure
provides support in any direction for people weighing
from 45 to 140 kg and can be infinitely adjusted by
changing the level of elasticity.

The backrest comes optionally with height-adjustable
lumbar support (adjustable by up to 60 mm in six
locking positions).
The backrest and seat can be locked in a neutral
sitting position. The 3D 5ø forwards tilt can be
activated at the touch of a button in order to exploit
the full range of motion possible.
A DIN 4550-compliant gas lift infinitely adjusts the
effective seat height at the touch of a button to
between 400 mm and 520 mm.
Seat depth: 430 mm, optionally with controllable
adjustment of the seat depth while seated from 400 to
450 mm in 4 lockable stages.

Technology:
The core principle is to mirror the flexibility and
position of the knee and hip joints via two swivel arms
which can be moved independently of one another, as
well as two sliding and two ball and socket joints.
This enables a natural, three-dimensional range of
movement while the body's centre of gravity is
maintained in any position sat in.
The cover for the technology is made of black-coated,
die-cast aluminium with bellows made of black throughdyed polypropylene and thermoplastic elastomer to
accommodate the flexibly mounted central spring. The
rotatable knob to adjust the counterpressure (for
people weighing from 45 to 140 kg) is made of
polyamide.

Each chair has two die-cast aluminium swing plates
which can be moved independently of one another, they
are coated, matt polished, or lustre polished, with
polypropylene cover caps. The counterpressure is
infinitely adjustable. The kinematics are operated near
the knees via a two-dimensional flexible main axis, at
the back via three-dimensional, flexible suspension of
the highly elastic seat shell and back frame at hip
joint height.

Frame:
Five-star base made of black, through-dyed, glass fibre
reinforced polyamide, optionally made of die-cast
aluminium, coated, matt or lustre polished.

The twin wheel swivel castors come with load-dependent
braking and are made of DIN EN 12429-compliant black
polypropylene as the standard version for carpets, or
optionally with grey polyurethane facing for hard
floors. Anti-static castors on request.

The gas lift is covered by telescopic protective tube
made of black through-dyed polypropylene.

Seat-back:
Unitary, highly elastic and flexible suspended seatback made of high-performance polyamide with 2K
technology. The seat shell pan is made of black through
dyed polyamide with the seat upholstery panel made of
polypropylene.
Optional infinite seat-depth adjustment from 400 to 450
mm.
The seat cushioning is made of polyurethane, with CFC-
free foam, covered in Racer fabric, also optionally
with knitted fabric, in the same material as the
backrest cover. Or it comes with fabric covers from the
fabric collection, in this case with facing sewn in and
top stitching lengthways to give the seat more
contours. The seat upholstery panel, cushioning and
covers are replaceable.

The seat and back are one piece, with the seat section
forming the seat shell and the back the frame,
optionally with lumbar support made of thermoplastic
elastomer which is height-adjustable by 60 mm in six
locking positions and can be retrofitted at any time.
The backrest is covered in knitted fabric which
includes different levels of elasticity to create areas
that are flexible and provide support. An optional
double-layer cover is made of knitted fabric with
integrated cut foam, in colours listed on the Wilkhahn
sample list. The backrest and seat covers are
replaceable.

Armrests:
The armrests can be adjusted by 100 mm in ten lockable
positions and are made of glass-fibre-reinforced,
black, through-dyed polyamide. They are mounted on the
swing plates which move independently of one another to
allow positions that are synchronous with the movements
the person sitting on them makes. They also offer an
optional three-dimensional adjustment feature (to move
them an additional 50 mm in depth and allow them to be
swivelled up to 30ø inwards and outwards). Armrest pads
(width: 80 mm, depth:  235 mm, height: 25 mm) made of
black through-dyed polypropylene, or optionally of
polyurethane foam.

Optional: also available without armrests.

Additional certification (in progress):
GREENGUARDTM (certified version available on request)
AFRDI Green Tick Product Certification Standard 150,
Level A  Platinum
AFRDI Blue Tick Product Certification to AS/NZS 4438
Level 6

Wilkhahn reserves the right to make technical changes
to the information provided.
May 2015 version
Quantity: 0.000 St
