# Wilkhahn - Tenders
Specification (GAEB 90, DA81)
Currency: EUR

## Wilkhahn - Tenders

### 1 Wilkhahn - 230 range Aline

#### 1.1 Wilkhahn - 230 range Aline

**1.1.10 Wilkhahn - 230 range Aline _ multi-purpose chair**
Make: Wilkhahn
Model: Multi-purpose chair
Design: Andreas Störiko

Models:
233/1 Aline-S, seat- and backrest frame with plastic
membrane, without armrests
233/2 Aline-S, seat- and backrest frame with plastic
membrane, with armrests
230/1 Aline with seat- and backrest covers, without
armrests
230/2 Aline with seat- and backrest covers, with
armrests

Standards / quality labels:
DIN EN 13761
ANSI/BIFMA X 5.1
DIN EN 16039-L1 (only Aline-S)

Chair dimensions:
Seating height: 44 cm
Total height: 78 cm
Width: 54 cm (without armrests), 59 cm (with armrests)
Depth: 58 cm

Weight:
233/1 without armrests: 5.9 kg (depending on the
design, without packaging)
233/2 with armrests: 6.2 kg (depending on the design,
without packaging)
230/1 without armrests: 5.1 kg (depending on the
design, without packaging)
230/2 with armrests: 5.4 kg (depending on the design,
without packaging)

Packaging info:
box sizes for a chair in cm (L x W x H): 74 x 74 x 87
Volume in m³: 0.48

Function:
Lightweight, transparent, stylish and stackable skidbase chair. Compact, form-fit stacking with just 20 mm
more space taken per chair due to the special design of
the covered seat- and backrest frames. Up to 15 chairs
can be stacked free-standing (total height 109 in model
233, 106 cm in model 230), up to 20 chairs can be
stacked on a stacking trolley.
(0.72 m² of floor space required [incl. stacking
trolley]).

Frame:
skid base made of steel tubing, 12 mm in diameter,
bright chrome-plated, supports the seat frame at the
front and continues at the rear through the seat frame
to the back frame.
Optional: black polyamide glides for soft floorings
Optional: glides with extra felt for flooring that
easily scratches.

Seat and back:
Model 233: seat- and backrest frame made of high
strength, glass fibre-reinforced polyamide, black or
white through-dyed, with plastic membrane made of
through-dyed polyamide, colour-matches the seat- and
backrest frame. Backrest frame without or with armrests
in the same material and colour.
Optional: seat cushion, seat shell made of
polypropylene and seat cushion made of cut foam,
covered with fabric from the Wilkhahn fabric
collection. Not stackable.
Optional: seat cushion, seat shell made of
polypropylene and seat cushion made of cut foam,
covered with fabric from the Wilkhahn fabric
collection. Up to 10 chairs can be stacked, with glassfibre-reinforced polyamide bumper that colour-matches
the seat- and backrest-frame.
Optional: higher backrest (total height: 80 cm)

Model 230: seat- and backrest frame made of very
strong, glass fibre-reinforced polyamide, black, grey
or white through-dyed, covered with high-performance,
coated polyester fabric to colour-match the seat- and
backrest frame. Backrest frame without or with armrests
in the same material and colour.
Optional: When the seat- and backrest frame are black
through-dyed, two-colour cover in copper-black or
silver-black.
Optional: seat cushion, seat shell made of
polypropylene and seat cushion made of cut foam,
covered with fabric from the Wilkhahn fabric
collection. Not stackable.
Optional: seat cushion, seat shell made of
polypropylene and seat cushion made of cut foam,
covered with fabric from the Wilkhahn fabric
collection. Up to 10 chairs can be stacked, with glassfibre-reinforced polyamide bumper that colour-matches
the seat- and backrest-frame.
Optional: higher backrest (total height: 80 cm)

Cushioning:
All foam used is CFC-free

Environmental product information:
Material used: plastics: 31.46%, steel 64.91%, others
3.64%
Returns, disassembly and recycling:
All components in the Aline multi-purpose chair are
suitable for non-destructive disassembly.
To ensure that materials can be sorted according to
type, all components weighing more than 150 g have been
labelled accordingly. No agents to protect materials or
organic halogen compounds are used which would prevent
subsequent recycling. A total of 69 per cent of the
chair can be recycled.
For more information see:
http://www.wilkhahn.com/green.
The following LEED rating is possible:
LEED CI 5  7
LEED NC 4
LEED EB 7

Accessories:
For models 233/1 and 233/2:
inline connectors, only with special multi-purpose
glides made of black POM for hard and soft floorings,
or with extra felt for flooring that easily scratches.
For models 230/1 and 230/2:
inline connectors, retract automatically underneath the
seat, made of matt chrome-plated flat steel, can be
retrofitted
Clip for seat and row numbering
All models: chairs with armrests can only be linked
alternately with chairs with no armrests.
Four-wheeled trolley for 20 multi-purpose chairs, made
of black-coated steel tubing with four ball-bearing
mounted wheels for hard and soft floorings, two of
which are lockable directional wheels.
Four-wheeled trolley for 16 multi-purpose chairs, made
of black-coated steel tubing with four ball-bearing
mounted wheels for hard and soft floorings, two of
which are lockable directional wheels.
1 sheet of self-adhesive numbers (1-400 for seat- and
1-100 for row numbering)
Outdoor version

Certification and awards:
UN Global Compact
ISO 9001
ISO 14001
EMAS
GREENGUARDT
GREEN STAR GECA

International design awards for the Aline product
family:
2005: Design Plus Award, German Design Council,
Material Vision, Frankfurt/Main
2006: Red Dot Product Design Award, Designzentrum
Nordrhein-Westfalen, Essen
2006: The best of the best, Focus Gold "Energy",
international design price Baden-Württemberg, Design
Centre Stuttgart
2007: iF product design award in Gold, Hanover

Wilkhahn reserves the right to make technical changes
to the information provided.
Revised December 2015
Quantity: 0.000 St
