# Wilkhahn - 440 range Confair
Specification (GAEB 90, DA81)
Currency: EUR

## Wilkhahn - 440 range Confair

### 1 Wilkhahn - 440 range Confair folding table

#### 1.1 Wilkhahn - 440 range Confair folding table

**1.1.10 Wilkhahn - 440 range Confair folding table**
Make: Wilkhahn
Model: Confair flip-top tables, nest into one another
Design: Andreas Störiko

Models:
440/00 rectangular
440/2 curved on the long sides

Standards:
ANSI / BIFMA X 5.5

Table dimensions:
Height to top edge of table top: 73 cm
Depth x width:
Model 440/00 rectangular
90 x 180 / 200 / 210 / 220 / 240 / 260 / 280 / 300 cm
100 x 180 / 200 / 210 / 220 / 240 / 260 / 280 / 300 cm
105 x 180 / 200 / 210 / 220 / 240 / 260 / 280 cm
110 x 180 / 200 / 210 / 220 / 240 / 260 / 280 cm
120 x 180 / 200 / 210 / 220 / 240 / 260 cm
Model 440/2 curved on the long sides
90/110 x 260 cm
90/120 x 180 / 240 / 260 / 280 cm

Weight:
Size 90 x 260 cm: 65.23 kg (depending on the model and
design without packaging)

Function:
Mobile table range with table tops that can be flipped
up on their horizontal axes, table tops partitioned in
the middle for versatile use in conference,
presentation and meeting rooms, as well as in multipurpose areas and office environments.
When flipped up, tables nest into one another and save
space, dimensions when flipped up: approx. 20 cm per
table (measured from the middle axis of each table to
the next).
The table top can be flipped up easily with both hands
and without any tools required.  Swivel the table top
downwards by just pressing down on it. It doesn't have
to be locked in place in either position.

Frame:
Foot section made of die-cast aluminium, coated (black
or silver satin finish)
Optional: Foot section bright chrome-plated or polished
Upright made of aluminium profile coated (black or
silver satin finish)
Optional: Clear anodised or bright chrome-plated
upright
Uprights made of aluminium profile, coated (black or
silver satin finish) Clear anodised uprights
Connecting bar, coated (black or silver satin finish)
Optional: connecting bar bright chrome plated (only
when combined with a chrome-plated foot section and
upright)
Lockable castors with tyre made of black polyamide, 10
cm in diameter

Table top:
Laminboard class E1
Concealed wood lipping all the way round, optionally
bullnose wood or straight lipping, with integral,
impact-resilient profile in black elastomer

Table top surface:
Table top group 1 laminate
Table top thickness 26 mm
Laminate based on Wilkhahn colour and surface finish
samples with laminated beech lipping, natural oiled
finish

Table top group 2  veneer
Table top thickness 26 mm
Variation 1:
Beech veneer based on Wilkhahn colour and surface
finish samples with laminated beech lipping, oak or ash
veneer based on Wilkhahn colour samples with lipping,
as far as possible to colour-match the veneer
Variation 2:
Maple, walnut or elm veneer, as well as Wilkhahn Mocca
veneer from the Wilkhahn colour samples with lipping as
far as possible in the same colour as the veneer
Veneer types:
As a standard, the veneers are produced using the slipmatch method
Some specific growth features are possible
Surfaces sealed with clear lacquer:
Open-pore: oak, ash, walnut and elm veneer, as well as
Wilkhahn Mocca veneer
Closed-pore: maple and beech veneer

Table top group 3  linoleum:
Table top thickness 27 mm
Linoleum from the Wilkhahn colour samples, with
laminated beech lipping, natural oiled finish

Optional: Customised options possible on request.
Shapes, dimensions, surfaces and edges after
feasibility has been tested
Special designs to suit customer's preferences after
clarifying technical details with Wilkhahn

Environmental product information:
Materials used in size 90 x 260 cm: wood 68.43%, steel
6.48% aluminium 20.73%, plastics 4.16%
Returns, disassembly and recycling:
All Confair flip-top table components can be dismantled
non-destructively.
To ensure that materials can be sorted according to
type, all components weighing more than 150 g have been
labelled accordingly.  No agents to protect materials
or organic halogen compounds are used which would
prevent subsequent recycling.  In total 90 per cent of
the table can be recycled.
For more information see: http://www.wilkhahn.com/green

Accessories:
Optional: Table-table-connectors (model 613): two
swivel-mounted, lockable circlips made of black-coated
sheet steel with four star-grip screws
Optional: Integrated techni-station Rotate with 3
modules (model 701/60), 4 modules (model 701/70), or
integrated techni-station Compact with 3 modules (model
701/95). Clear anodised aluminium body, sides made of
plastic similar to RAL 9006, black plastic modules,
swivel-mounted frame, pre-wired and prepared for
assembly, with cables
Optional: single table portal set with brush profile:
Portal the same colour and material on both sides,
flush with the table surface, cut-out section on the
table top with genuine wood lipping all around, as far
as possible in the same colour as the table top, with
hinges that open 180°, single table portal dimensions:
300 x 150 mm. Cable basket for assembly underneath the
table top (for inserting outside the underframes), or
storage mesh (for inserting within the underframes).
Mount (metal bracket) for power strips. Cable clips
made of black, glass fibre-reinforced polyamide to
accommodate the vertical cable management system on the
table frame's upright
Optional: Single table portal Basic set: Clear anodised
aluminium body, with portal and brushed profile, frame
placed on the table top, opening angle 90°. Single
table portal Basic dimensions: 300 x 120 mm. Cable
basket for assembly underneath the table top (for
inserting outside the underframes), or storage mesh
(for inserting within the underframes).  Mount (metal
bracket) for power strips. Cable clips made of black,
glass fibre-reinforced polyamide to accommodate the
vertical cable management system on the table frame's
upright
Optional: Socket strip (models 708/1, 708/2, 708/4,
708/5, 708/6), 3-5 modules can be selected with various
configurations comprising electricity and/or data,
and/or VGA, with the appropriate leads
Optional: Supply cable, 3 x 1.5 mm², black, Schuko
right angle plug + jack GST18/3, length approx. 300 cm
(model 708/8) or extension lead, 3 x 1.5 mm², black,
plug + jack GST18/3, length approx. 100 cm (model
708/9)

On request multi-media equipment can be integrated when
table top group 3 is chosen

Certificates and awards for Confair folding table
UN Global Compact
ISO 9001
ISO 14001
EMAS
FSC
GREENGUARDT (undergoing certification)
LEED
The following LEED rating can be achieved:
LEED CI 5  7
LEED NC 4
LEED EB 7

International design awards for the Confair flip-top
table:
1995: Design-Week Award, United Kingdom, 1st prize
1995: Best of Competition, Apex Award, International
Interior Design Association Chicago/US
1996: Goed Industrieel Ontwerp / Netherlands "Best of
Category"
1996: Industrie Forum Design, Good Design, "The Best in
the Industry", Hanover, Germany
1996: Design Center NRW, "Red dot for high-quality
design", Essen, Germany
1996: Industrial Design Excellence Award, "Silver" in
the furniture category, Industrial Designers Society of
America and Business Week
1996: Design Center NRW, Top design quality for the
flip-top table, "The best of the best" Essen, Germany
1997: Aluminium Award, Netherlands Aluminium Centrum
1998: Compasso d'oro, Milan, Italy
2000: Architektur und Office innovation prize, AIT,
Orgatec, Cologne, Germany
2004: Anniversary Award "10 of 50", winner of officefurniture systems, md International magazine of design

Wilkhahn  reserves  the  right  to  make  technical
changes  to  the  information  provided.
Published in November 2015
