# Wilkhahn - Tenders
Leistungsbeschreibung (GAEB 90, DA81)
Währung: EUR

## Wilkhahn - Ausschreibungstexte

### 1 Wilkhahn - Programm 170 ON

#### 1.1 Wilkhahn - Programm 170 ON

**1.1.10 Wilkhahn - Programm 170 ON _ Besprechungs-/Besucherstuhl (ohne Rollen)**
Fabrikat: Wilkhahn
Modell: ON Besprechungs-/ Besucherstuhl (ohne Rollen)
Design: wiege

Modelle:
171/7 Mittelhoher Rücken
172/7 Hoher Rücken
172/7 Hoher Rücken mit Kopfstütze

Modelle:
171/71 Mittelhoher Rücken, Management Ausführung
172/71 Hoher Rücken, Management Ausführung
172/71 Hoher Rücken mit Kopfstütze, Management
Ausführung

Normen / Gütezeichen:
DIN EN 1335, Bürostuhl nach Typ A oder B
GS Norm (Geprüfte Sicherheit)
ANSI/BIFMA X5.1
Optional: NPR 1813

Maße Stuhl:
Sitzhöhe: 40-52 cm stufenlos verstellbar
Optional: Mit drehbarer, nicht höhenverstellbarer
Säule, Sitzhöhe: 47 cm
Gesamthöhe jeweils niedrigstes Maß
Gesamthöhe: (Modell 171/7) 97-109 cm
Gesamthöhe: (Modell 172/7) 105-117 cm
Gesamthöhe: (Modell 172/7 mit Kopfstütze Höhe 16 cm)
121-133 cm
Breite: 69 cm (Modell 171/7 und 171/71), 70 cm (Modell
172/7 und 172/71)
Tiefe: 66 cm
Die Sitzhöhe ist mit DIN-Prüfgeräten unter Belastung
ermittelt
Gesamthöhe, Breit und Tiefe entsprechen den
Mindestkonturmaßen

Gewicht:
ab 19,5 kg bis 20,5 kg (abhängig von Modell und
Ausführung ohne Verpackung)

Funktion:
Drehstühle mit Trimension®: integrierte, synchron
stützende, dreidimensionale Kinematik
Automatische Anpassung der Einheit aus Mechanik, Sitz
und Rücken an jede Bewegung und jede Sitzhaltung des
Benutzers zur Förderung des gestützten,
dreidimensionalen Bewegungssitzens
Bewegung der synchronen Vor- und Rückbewegung -12° bis
+3°
Öffnungswinkel im Sitz bis zu 28° Neigung im Rücken
Seitenneigung von Sitz- und Rücken bis zu 13°
Stützender Gegendruck in jeder Bewegungsrichtung per
Schnelleinstellung (max. 5,5 Umdrehungen) stufenlos
einstellbar: im Gewichtsbereich von 45  120 kg
Personengewicht
Rückenlehne höheneinstellbar um bis zu + 60 mm in sechs
Rastpositionen
Rückenlehne und Sitz lassen sich in der vorderen
Sitzposition arretieren
Sitzhöhe per Tastendruck zwischen 400 mm und 520 mm
mittels Gasdruckfeder nach DIN 4550 stufenlos
einstellbar
Alle Modelle optional mit Sitztiefenverlängerung von
400 bis 450 mm

Mechanik:
Trimension®: Kernprinzip der Mechanik: Körpernahe
Abbildung der Beweglichkeit und Position der Knie- und
Hüftgelenke, Ermöglichung der natürlichen,
dreidimensionalen Bewegungsabläufe, Haltung des
Körperschwerpunkts im stabilen Gleichgewicht in jeder
Sitzposition
Mechanikgehäuse aus Aluminiumdruckguss gestrahlt mit
oberer Abdeckung aus schwarz durchgefärbtem
Polypropylen
Optional: Mechanikgehäuse beschichtet in der Farbe
Schwarz oder Silber seidenmatt
Schwenkarme Aluminiumdruckguss, beschichtet (schwarz
oder silber seidenmatt), pro Stuhl zwei Stück
unabhängig voneinander beweglich, Gegendruck stufenlos
einstellbar, Führung in Knienähe über zweidimensional
bewegliche Hauptachse, hinten in Hüftgelenkshöhe
dreidimensional bewegliche Aufhängung der
hochelastischen Sitzschale und Rückenrahmen
Optional: Aluminiumdruckguss, poliert oder
glanzverchromt

Gestell:
Vierarmiges Fußkreuz Durchmesser 720 mm aus
Aluminiumdruckguss, beschichtet (schwarz oder silber
seidenmatt)
Optional: Aluminiumdruckguss, poliert oder
glanzverchromt
Schwarze Universalgleiter aus Kunststoff für alle
Bodenvarianten
Abdeckung der Gasdruckfeder durch Teleskopschutzrohr
aus schwarz durchgefärbtem Polypropylen

Sitz:
Hochelastische, gelenkig aufgehängte Sitzschale mit
Sitzaufdopplung aus schwarz durchgefärbtem
Polypropylen.
Optional: Sitztiefenverlängerung von 400 bis 450 mm
(alle Polstervarianten)
Sitz austauschbar
Sitzpolster aus Polyurethan, materialgleich bezogen mit
der Rückenlehnenbespannung in Fiberflex, Farben laut
Wilkhahn Fiberflex Musterkarte
Optional: Stoffbezug aus Wilkhahn Stoffkollektion
Optional: Stoffbezug nach Kundenwunsch, ggf.
Materialeignungsprüfung durch Wilkhahn

Management-Polsterung (Modelle 171/71, 172/71)
Sitzpolster mit zusätzlicher Wattierung und seitlichen
Polsterböden
Stoffbezug aus Wilkhahn Stoffkollektion
Optional: Lederbezug aus Wilkhahn Lederkollektion
Optional: Stoff- oder Lederbezug nach Kundenwunsch,
ggf. Materialeignungsprüfung durch Wilkhahn

Rücken:
Elastischer Rückenrahmen, dreidimensional gelenkig
verbunden mit den einzeln beweglichen Schwenkarmen und
der Sitzschale, in sechs Rastpositionen um 60 mm
höheneinstellbar (520-580 mm) aus durchgefärbtem,
glasfaserverstärktem Polyamid
Mittelhohe Rückenlehne (Modell 171/7 und 171/71)
Hohe Rückenlehne (Modell 172/7 und 172/71)
Optional: Hohe Rückenlehne (Modell 172/7 und 172/71)
mit Kopfstütze (Höhe 16 cm), Kopfstütze entweder
materialgleich mit Rückenbezug oder vorderseitig
lederbezogen
Rücken austauschbar
Rücken materialgleich bezogen mit der Sitzbespannung in
Fiberflex, Farben laut Wilkhahn Fiberflex Musterkarte
Optional: Stoffbezug aus Wilkhahn Stoffkollektion (mit
zusätzlicher Wattierung)
Optional: Stoffbezug nach Kundenwunsch (mit
zusätzlicher Wattierung), ggf. Materialeignungsprüfung
durch Wilkhahn

Management-Polsterung (Modelle 171/71, 172/71)
Rücken mit zusätzlicher Wattierung sowie auf
Vorderseite zusätzlich mit im Bezug eingenähtem,
kaschiertem Schnittschaumvlies und seitlichen
Polsterböden
Stoffbezug aus Wilkhahn Stoffkollektionen
Optional: Lederbezug aus Wilkhahn Lederkollektionen
Optional: Stoff- oder Lederbezug nach Kundenwunsch,
ggf. Materialeignungsprüfung durch Wilkhahn

Polster:
Alle eingesetzten Polsterschäume sind FCKW-frei

Versandart:
Modell komplett montiert im Karton oder im Knock Down
Prinzip
Maße Verpackung:
171/7 Mittelhoher Rücken: normal 1280 x 724 x 724 mm;
Knock-Down: 715 x 670 x 705 mm
172/7 Hoher Rücken: normal 1280 x 724 x 724 mm; Knock-
Down: 715 x 670 x 705 mm
172/7 Hoher Rücken mit Kopfstütze: normal 1280 x 724 x
724 mm; Knock-Down: nein
Knock Down Prinzip:
Verringerung des Transportvolumens und Platzersparnis
in der Lagerhaltung gegenüber herkömmlichen Einheiten
um ca. 45%
Werkzeugfreie Montage der Rückenlehne
Möglichkeit der platzsparenden Lagerhaltung auf
Kundenseite von verschieden Rückenausführungen und
Reservestühlen

Armlehnen:
Starre Armlehnen aus glasfaserverstärktem, schwarz
durchgefärbtem Polyamid, integriert in die einzeln
beweglichen Schwenkarme
Armauflagen Abmessungen: Breite: 105 mm, Tiefe:  205
mm, Höhe: 25 mm
Armauflagen aus schwarz durchgefärbtem Polyurethan
(TPU)
Optional: Armauflagen aus Polyurethan-Schaum
Optional: Armauflagen gepolstert und mit Lederbezug aus
Wilkhahn Lederkollektion
Optional: Ohne Armlehnen, Armlehnen-Abdeckungen aus
schwarz durchgefärbtem Polypropylen
Armlehnen jederzeit nachrüstbar

Umwelt Produkt Information:
Materialeinsatz: Aluminium 42,7 %, Stahl 16,4 %, Zink
2,5%, Kunststoffe 38,4 %
Rücknahme, Demontage und Recycling:
Alle Bauteile des ON Drehstuhls sind zerstörungsfrei zu
demontieren. Um eine sortenreine Werkstoffsortierung zu
gewährleisten, sind alle Bauteile über 150 g Gewicht
mit einer Materialkennzeichnung versehen. Es findet
kein Einsatz von Materialschutzmitteln und
halogenorganischen Verbindungen statt, die ein späteres
Recycling verhindern. Insgesamt können 98 Prozent des
Stuhls dem Recycling zugeführt werden.
Weitere Informationen unter
http://www.wilkhahn.de/gruen.
Analog zu den Anforderungen von LEED kann die folgende
Punktzahl erreicht werden:
LEED CI 5  7
LEED NC 4
LEED EB 7

Zertifizierungen und Awards:
UN Global Compact
ISO 9001
ISO 14001
EMAS
GREENGUARDTM (zertifizierte Ausführung auf Anfrage
lieferbar)
AFRDI Green Tick Product Certification Standard 150,
Level  A  Platinum
AFRDI Blue Tick Product Certification nach AS/NZS 4438
 Level 6

Internationale Designauszeichnungen:
2010: iF product design award 2010, Hannover
2010: Australian International Design Award 2010,
Sydney: Kategorie "Furniture and Interior Products"
2010: Mix Interior Award 2010, London: Kategorie
"Furniture"
2010: Best of Neocon 2010, Chicago: "Best of
Competition", bestes Produkt der Messe über alle
Kategorien
2010: Best of Neocon 2010, Chicago: "Gold Winner",
bestes Produkt in der Kategorie "Bürostuhl/Ergonomie"
2010: Best of NeoCon 2010, Chicago: "Silver Winner", in
der Kategorie "Seating/Conference"
2010: Best of NeoCon 2010, Chicago - People's Choice
Awards 2010: "Silver Winner", in der Kategorie
"Seating/Conference"
2010: FX International Interior Design Awards,''Product
of the year 2010''
2010: Good Design Award 2010, Chicago
2010: Good Design Award 2010, Japan
2011: Universal Design Award 2011, Hannover
2011: Designpreis der Bundesrepublik Deutschland 2011,
Silber
2011: Universal Design Award 2011, Consumer Favorite,
Hannover
2012: Bundespreis Ecodesign Produkt 2012

Technische Änderungen der gemachten Angaben sind
Wilkhahn vorbehalten
Revisionstand September 2014
Einheit: St
